# Zócalo para sistema CeramicSystem "BAUMIT"

- Propiedad del archivo: CYPE INGENIEROS, S.A.
- Formato: FIEBDC-3/2002
- Divisa: EUR
- Costes indirectos: 3.00 %
- IVA: 21.00 %

**NAS032** m² Zócalo para sistema CeramicSystem "BAUMIT", con los paneles aislantes enterrados, compuesto por: panel rígido de poliestireno extruido, XPS "BAUMIT", de superficie lisa y mecanizado lateral recto, de 60 mm de espesor y 1250x600 mm, fijado al soporte con adhesivo bicomponente con base bituminosa Bitufix 2K "BAUMIT" y fijaciones mecánicas con espiga de rotación S, de poliamida con tornillo de acero electrogalvanizado "BAUMIT"; capa de regularización de mortero adhesivo StarContact "BAUMIT", armado con malla de fibra de vidrio antiálcalis, StarTex 145 "BAUMIT", de 4x4 mm de luz de malla, de 145 g/m² de masa superficial y 0,5 mm de espesor; capa de acabado de baldosas cerámicas de gres esmaltado, 15x15 cm, 8 €/m², colocadas con adhesivo mineral en polvo Baumacol FlexTop "BAUMIT", compuesto por cemento, ligantes orgánicos, áridos y aditivos, con doble encolado, rejuntadas con mortero de juntas cementoso mejorado, de alta flexibilidad, Keramik S "BAUMIT", de color gris; capa de impermeabilización mediante revestimiento elástico impermeabilizante monocomponente SockelSchutz Flexibel "BAUMIT", de color gris claro; capa drenante con lámina drenante y filtrante de estructura nodular de polietileno de alta densidad (PEAD/HDPE), con nódulos de 8 mm de altura, resistencia a la compresión 150 kN/m² según UNE-EN ISO 604, capacidad de drenaje 5 l/(s·m) y masa nominal 0,5 kg/m², colocada sobre el aislamiento. Incluso perfiles para formación de goterones TropfkantenProfil "BAUMIT", de PVC con malla, perfiles de esquina Flexibel "BAUMIT" y cinta autoadhesiva FugendichtBand para sellado de uniones del premarco de la carpintería.
Zócalo para sistema CeramicSystem "BAUMIT", con los paneles aislantes enterrados, compuesto por: panel rígido de poliestireno extruido, XPS "BAUMIT", de superficie lisa y mecanizado lateral recto, de 60 mm de espesor y 1250x600 mm, fijado al soporte con adhesivo bicomponente con base bituminosa Bitufix 2K "BAUMIT" y fijaciones mecánicas con espiga de rotación S, de poliamida con tornillo de acero electrogalvanizado "BAUMIT"; capa de regularización de mortero adhesivo StarContact "BAUMIT", armado con malla de fibra de vidrio antiálcalis, StarTex 145 "BAUMIT", de 4x4 mm de luz de malla, de 145 g/m² de masa superficial y 0,5 mm de espesor; capa de acabado de baldosas cerámicas de gres esmaltado, 15x15 cm, 8 €/m², colocadas con adhesivo mineral en polvo Baumacol FlexTop "BAUMIT", compuesto por cemento, ligantes orgánicos, áridos y aditivos, con doble encolado, rejuntadas con mortero de juntas cementoso mejorado, de alta flexibilidad, Keramik S "BAUMIT", de color gris; capa de impermeabilización mediante revestimiento elástico impermeabilizante monocomponente SockelSchutz Flexibel "BAUMIT", de color gris claro; capa drenante con lámina drenante y filtrante de estructura nodular de polietileno de alta densidad (PEAD/HDPE), con nódulos de 8 mm de altura, resistencia a la compresión 150 kN/m² según UNE-EN ISO 604, capacidad de drenaje 5 l/(s·m) y masa nominal 0,5 kg/m², colocada sobre el aislamiento. Incluso perfiles para formación de goterones TropfkantenProfil "BAUMIT", de PVC con malla, perfiles de esquina Flexibel "BAUMIT" y cinta autoadhesiva FugendichtBand para sellado de uniones del premarco de la carpintería.
Incluye: Preparación de la superficie soporte. Corte y preparación del aislamiento. Colocación del aislamiento sobre el paramento. Colocación de la cinta de sellado. Resolución de los puntos singulares. Aplicación del mortero base y colocación de la malla de fibra de vidrio en la capa de regularización. Formación de juntas. Sellado de juntas. Eliminación y limpieza del material sobrante. Colocación de las piezas cerámicas. Rejuntado. Aplicación de la capa de acabado. Aplicación del impermeabilizante. Colocación de la lámina drenante. Limpieza final de la fachada.
Criterio de medición de proyecto: Superficie medida según documentación gráfica de Proyecto, deduciendo los huecos de superficie mayor de 2 m², añadiendo a cambio la superficie de la parte interior del hueco, correspondiente al desarrollo de jambas y dinteles.
Criterio de medición de obra: Se medirá la superficie realmente ejecutada según especificaciones de Proyecto, deduciendo los huecos de superficie mayor de 2 m², añadiendo a cambio la superficie de la parte interior del hueco, correspondiente al desarrollo de jambas y dinteles.
Criterio de valoración económica: El precio incluye la ejecución de remates en los encuentros con paramentos, revestimientos u otros elementos recibidos en su superficie.

| Código | Ud | Descripción | Rendimiento | Precio | Importe |
|---|---|---|---|---|---|
| mt28bau015a | l | Adhesivo bicomponente con base bituminosa Bitufix 2K "BAUMIT", compuesto por emulsión bituminosa modificada con polímeros, poliestireno granulado y cemento, sin disolventes, para adherir y reforzar los paneles aislantes. (material) | 6.000 | 2.94 | 17.64 |
| mt16bax010c | m² | Panel rígido de poliestireno extruido, XPS "BAUMIT", de superficie lisa y mecanizado lateral recto, de 60 mm de espesor y 1250x600 mm, resistencia térmica 1,82 m²K/W, conductividad térmica 0,033 W/(mK), densidad 30 kg/m³, Euroclase E de reacción al fuego según UNE-EN 13501-1, con código de designación XPS-UNE-EN 13164-T1-DS(TH)-CS(10/Y)300-DLT(2)5-WD(V)5-FT1. (material) | 1.100 | 14.64 | 16.10 |
| mt16bau100aa | Ud | Espiga de rotación S 115 "BAUMIT" de poliamida con tornillo de acero electrogalvanizado, de 115 mm de longitud, para fijación de placas aislantes. (material) | 6.000 | 0.45 | 2.70 |
| mt28bau160a | m | Perfil TropfkantenProfil "BAUMIT", de PVC, con malla de fibra de vidrio antiálcalis, color blanco, para formación de goterones. (material) | 0.170 | 2.80 | 0.48 |
| mt28bau130a | m | Perfil de esquina Flexibel "BAUMIT", de PVC flexible, color blanco, con malla incorporada de 12,5 cm de anchura a cada lado del perfil, para refuerzo de cantos. (material) | 0.400 | 1.25 | 0.50 |
| mt28bau010a | kg | Mortero adhesivo StarContact "BAUMIT", compuesto por cemento, ligantes orgánicos, árido de 0,6 mm de tamaño máximo y aditivos, para adherir y reforzar los paneles aislantes, y como capa base, previo amasado con agua. (material) | 4.500 | 0.81 | 3.65 |
| mt28bau100a | m² | Malla de fibra de vidrio antiálcalis, StarTex 145 "BAUMIT", de 4x4 mm de luz de malla, de 145 g/m² de masa superficial, 0,5 mm de espesor y de 0,1x50 m, con 2000 N/50 mm de resistencia a tracción, para armar morteros. (material) | 1.100 | 1.23 | 1.35 |
| mt28bau090a | kg | Adhesivo mineral en polvo Baumacol FlexTop "BAUMIT", compuesto por cemento, ligantes orgánicos, áridos y aditivos, para adherir y reforzar los paneles aislantes, y como capa base, previo amasado con agua. (material) | 6.000 | 0.89 | 5.34 |
| mt19abe010n800 | m² | Baldosa cerámica de gres esmaltado, 15x15 cm, 8,00€/m², capacidad de absorción de agua 3%<=E<6%, grupo BIIa, según UNE-EN 14411, resistencia al deslizamiento Rd<=15 según UNE-ENV 12633, resbaladicidad clase 0 según CTE. (material) | 1.050 | 8.00 | 8.40 |
| mt28bau095a | kg | Mortero de juntas cementoso mejorado, de alta flexibilidad, Keramik S "BAUMIT", de color gris, compuesto de cemento, ligantes orgánicos, áridos y aditivos, hidrófugo, con resistencia a la intemperie y a la helada, para rejuntado de revestimientos cerámicos. (material) | 3.720 | 2.29 | 8.52 |
| mt28bau125a | m | Cinta de sellado autoexpansiva y autoadhesiva FugendichtBand "BAUMIT", de espuma de poliuretano precomprimida, con resistencia a la intemperie e impermeable al agua de lluvia, para un ancho de junta de 2 a 6 mm. (material) | 0.500 | 1.18 | 0.59 |
| mt28bau150a | kg | Revestimiento elástico impermeabilizante monocomponente SockelSchutz Flexibel "BAUMIT", de color gris claro, compuesto por cemento, áridos y aditivos, sin disolventes, de elasticidad permanente y con resistencia a los rayos UV, como protección frente a la humedad por capilaridad e infiltraciones de agua de lluvia. (material) | 0.600 | 4.60 | 2.76 |
| mt14gdo010a | m² | Lámina drenante y filtrante de estructura nodular de polietileno de alta densidad (PEAD/HDPE), con nódulos de 8 mm de altura, resistencia a la compresión 150 kN/m² según UNE-EN ISO 604, capacidad de drenaje 5 l/(s·m) y masa nominal 0,5 kg/m². (material) | 0.200 | 1.51 | 0.30 |
| mo054 | h | Oficial 1ª montador de aislamientos. (mano de obra) | 0.100 | 19.42 | 1.94 |
| mo101 | h | Ayudante montador de aislamientos. (mano de obra) | 0.100 | 17.90 | 1.79 |
| mo039 | h | Oficial 1ª revocador. (mano de obra) | 0.770 | 18.89 | 14.55 |
| mo079 | h | Ayudante revocador. (mano de obra) | 0.770 | 17.90 | 13.78 |
| mo032 | h | Oficial 1ª aplicador de productos impermeabilizantes. (mano de obra) | 0.100 | 18.89 | 1.89 |
| mo070 | h | Ayudante aplicador de productos impermeabilizantes. (mano de obra) | 0.100 | 17.90 | 1.79 |
| % | % | Costes directos complementarios | 2 % | 104.07 | 2.08 |
|  |  | Costes directos |  |  | 106.15 |
