# Zócalo para sistema ETICS CeramicSystem "BAUMIT" de aislamiento térmico por el exterior de fachadas. Revestimiento con piezas de gres porcelánico. Colocación en capa fina

- Propiedad del archivo: CYPE Ingenieros S.A.
- Formato: FIEBDC-3/2016
- Programa: Generador de precios de la construcción. CYPE Ingenieros, S.A.
- Fecha: 22/10/2024
- Divisa: EUR
- Costes indirectos: 3 %
- IVA: 21 %

## F Fachadas y particiones

### FS Fachadas ETICS

#### FSC Revestimiento cerámico

**FSC046** m² Zócalo para sistema ETICS CeramicSystem "BAUMIT" de aislamiento térmico por el exterior de fachadas. Revestimiento con piezas de gres porcelánico. Colocación en capa fina.
Zócalo para sistema CeramicSystem "BAUMIT", con los paneles aislantes enterrados, compuesto por: panel rígido de poliestireno extruido, XPS "BAUMIT", de superficie lisa y mecanizado lateral recto, de 60 mm de espesor y 1250x600 mm, fijado al soporte con adhesivo bicomponente con base bituminosa Bitufix 2K "BAUMIT" y fijaciones mecánicas con espiga de rotación S, de poliamida con tornillo de acero electrogalvanizado "BAUMIT"; capa de regularización de mortero adhesivo StarContact "BAUMIT", armado con malla de fibra de vidrio recubierta con caucho SBR, CeramicTex "BAUMIT", de 6,5x7 mm de luz de malla y de 200 g/m² de masa superficial; capa de impermeabilización mediante revestimiento elástico impermeabilizante monocomponente SockelSchutz Flexibel "BAUMIT", de color gris claro; capa drenante con lámina drenante de estructura nodular de polietileno de alta densidad (PEAD/HDPE), con nódulos de 7,5 mm de altura, resistencia a la compresión 150 kN/m² según UNE-EN ISO 604, capacidad de drenaje 5 l/(s·m) y masa nominal 0,5 kg/m², colocada sobre el aislamiento. Revestimiento con piezas de gres porcelánico esmaltado, acabado pulido, de 200x200x10 mm, gama media, capacidad de absorción de agua E<0,5%, grupo BIa, según UNE-EN 14411. COLOCACIÓN: en capa fina y mediante doble encolado con mortero adhesivo CeramicFix "BAUMIT". REJUNTADO: con mortero de juntas, de alta flexibilidad, Ceramic S "BAUMIT", de color gris, en juntas de 5 mm de espesor. Incluso perfiles para formación de goterones TropfkantenProfil "BAUMIT", de PVC con malla, perfiles de esquina Flexibel "BAUMIT" y cinta autoadhesiva FugendichtBand para sellado de uniones del premarco de la carpintería.
Criterio de valoración económica: El precio incluye la ejecución de remates en los encuentros con paramentos y revestimientos u otros elementos recibidos en su superficie.
Incluye: Preparación de la superficie soporte. Corte y preparación del aislamiento. Colocación del aislamiento sobre el paramento. Colocación de la cinta de sellado. Resolución de los puntos singulares. Aplicación del mortero base y colocación de la malla de fibra de vidrio en la capa de regularización. Aplicación del impermeabilizante. Colocación de la lámina drenante. Replanteo de los niveles, de la disposición de piezas y de las juntas. Corte y cajeado de las piezas. Preparación y aplicación del material de colocación. Formación de juntas de movimiento. Colocación de las piezas. Rejuntado. Sellado de juntas. Eliminación y limpieza del material sobrante. Limpieza final de la fachada. Limpieza final de la fachada.
Criterio de medición de proyecto: Superficie medida según documentación gráfica de Proyecto, deduciendo los huecos de superficie mayor de 2 m², añadiendo a cambio la superficie de la parte interior del hueco, correspondiente al desarrollo de jambas y dinteles.
Criterio de medición de obra: Se medirá la superficie realmente ejecutada según especificaciones de Proyecto, deduciendo los huecos de superficie mayor de 2 m², añadiendo a cambio la superficie de la parte interior del hueco, correspondiente al desarrollo de jambas y dinteles.

| Código | Ud | Descripción | Rendimiento | Precio | Importe |
|---|---|---|---|---|---|
| mt28bau015a | l | Adhesivo bicomponente con base bituminosa Bitufix 2K "BAUMIT", compuesto por emulsión bituminosa modificada con polímeros, poliestireno granulado y cemento, sin disolventes, para adherir y reforzar los paneles aislantes. (material) | 6 | 3.47 | 20.820 |
| mt16bax010c | m² | Panel rígido de poliestireno extruido, XPS "BAUMIT", de superficie lisa y mecanizado lateral recto, de 60 mm de espesor y 1250x600 mm, resistencia térmica 1,82 m²K/W, conductividad térmica 0,033 W/(mK), densidad 30 kg/m³, Euroclase E de reacción al fuego según UNE-EN 13501-1, con código de designación XPS-UNE-EN 13164-T1-DS(TH)-CS(10/Y)300-DLT(2)5-WD(V)5-FT1. (material) | 1.1 | 18.36 | 20.196 |
| mt16bau100aa | Ud | Espiga de rotación S 115 "BAUMIT" de poliamida con tornillo de acero electrogalvanizado, de 115 mm de longitud, para fijación de placas aislantes. (material) | 6 | 0.59 | 3.540 |
| mt28bau160a | m | Perfil TropfkantenProfil "BAUMIT", de PVC, con malla de fibra de vidrio antiálcalis, color blanco, para formación de goterones. (material) | 0.17 | 3.56 | 0.605 |
| mt28bau130a | m | Perfil de esquina Flexibel "BAUMIT", de PVC flexible, color blanco, con malla incorporada de 12,5 cm de anchura a cada lado del perfil, para refuerzo de cantos. (material) | 0.4 | 1.93 | 0.772 |
| mt28bau010d | kg | Mortero adhesivo StarContact "BAUMIT", compuesto por cemento, ligantes orgánicos, árido de 0,6 mm de tamaño máximo y aditivos, para adherir y reforzar los paneles aislantes, y como capa base, previo amasado con agua. (material) | 4.5 | 1.29 | 5.805 |
| mt28bau101a | m² | Malla de fibra de vidrio recubierta con caucho SBR, CeramicTex "BAUMIT", de 6,5x7 mm de luz de malla, de 200 g/m² de masa superficial y de 1x50 m, con 2350 N/50 mm de resistencia a tracción, para armar morteros. (material) | 1.1 | 3.06 | 3.366 |
| mt09mab030a | kg | Mortero adhesivo CeramicFix "BAUMIT", compuesto por áridos seleccionados con granulometría de hasta 0,6 mm de diámetro, ligantes mixtos y aditivos, para la colocación en capa fina de piezas cerámicas, en revestimientos exteriores, especialmente en fachadas. (material) | 1.5 | 1.11 | 1.665 |
| mt19abp100ecba | m² | Piezas de gres porcelánico esmaltado, acabado pulido, de 200x200x10 mm, gama media, capacidad de absorción de agua E<0,5%, grupo BIa, según UNE-EN 14411. (material) | 0.525 | 33.07 | 17.362 |
| mt09mab040a | kg | Mortero de juntas, de alta flexibilidad, Ceramic S "BAUMIT", de color gris, a base de cemento, ligantes orgánicos, áridos y aditivos, hidrófugo, para rejuntado de revestimientos cerámicos. (material) | 0.7 | 2.84 | 1.988 |
| mt18acc100a | Ud | Kit de crucetas de PVC para garantizar un espesor de las juntas entre piezas de entre 1 y 20 mm, en revestimientos y pavimentos cerámicos. (material) | 0.175 | 2.4 | 0.420 |
| mt28bau125a | m | Cinta de sellado autoexpansiva y autoadhesiva FugendichtBand "BAUMIT", de espuma de poliuretano precomprimida, con resistencia a la intemperie e impermeable al agua de lluvia, para un ancho de junta de 2 a 6 mm. (material) | 0.5 | 1.48 | 0.740 |
| mt28bau150a | kg | Revestimiento elástico impermeabilizante monocomponente SockelSchutz Flexibel "BAUMIT", de color gris claro, compuesto por cemento, áridos y aditivos, sin disolventes, de elasticidad permanente y con resistencia a los rayos UV, como protección frente a la humedad por capilaridad e infiltraciones de agua de lluvia. (material) | 0.6 | 5.45 | 3.270 |
| mt14gdo010a | m² | Lámina drenante de estructura nodular de polietileno de alta densidad (PEAD/HDPE), con nódulos de 7,5 mm de altura, resistencia a la compresión 150 kN/m² según UNE-EN ISO 604, capacidad de drenaje 5 l/(s·m) y masa nominal 0,5 kg/m². (material) | 0.2 | 2.09 | 0.418 |
| mo054 | h | Oficial 1ª montador de aislamientos. (mano de obra) | 0.109 | 22.74 | 2.479 |
| mo101 | h | Ayudante montador de aislamientos. (mano de obra) | 0.109 | 21.02 | 2.291 |
| mo039 | h | Oficial 1ª revocador. (mano de obra) | 0.841 | 22.13 | 18.611 |
| mo079 | h | Ayudante revocador. (mano de obra) | 0.841 | 21.02 | 17.678 |
| mo032 | h | Oficial 1ª aplicador de productos impermeabilizantes. (mano de obra) | 0.109 | 22.13 | 2.412 |
| mo070 | h | Ayudante aplicador de productos impermeabilizantes. (mano de obra) | 0.109 | 21.02 | 2.291 |
| % | % | Costes directos complementarios | 2 % | 126.729 | 2.535 |
|  |  | Costes directos |  |  | 129.264 |

Residuos:
- colocación: mt28bau015a; factor de residuo 0.0105
- colocación: mt16bax010c; factor de residuo 0.024
- colocación: mt28bau160a; factor de residuo 0.048
- colocación: mt28bau010d; factor de residuo 0.0063
- colocación: mt28bau101a; factor de residuo 0.055
- colocación: mt09mab030a; factor de residuo 0.0063
- colocación: mt19abp100ecba; factor de residuo 0.0301055
- colocación: mt09mab040a; factor de residuo 0.035
- colocación: mt28bau125a; factor de residuo 0.06
- colocación: mt28bau150a; factor de residuo 0.0066
- colocación: mt14gdo010a; factor de residuo 0.07

## Recursos

**mt28bau015a** l Adhesivo bicomponente con base bituminosa Bitufix 2K "BAUMIT"
Datos técnicos: Coste energético 32.838 MJ; Emisión de CO2 1.607 kg; Código LER 17 03 02; Masa del elemento 1.02 kg; Volumen 0.00102 m3
Residuos:
- embalaje: re170203 Plástico. (componente de residuo); rendimiento 0.023 kg; Código LER 17 02 03; Masa del elemento 1 kg; Volumen 0.001667 m3

**mt16bax010c** m² Panel rígido de poliestireno extruido
Datos técnicos: Coste energético 161.244 MJ; Emisión de CO2 5.150 kg; Código LER 17 06 04; Masa del elemento 1.8 kg; Volumen 0.003 m3
Residuos:
- embalaje: re170203 Plástico; rendimiento 0.034 kg

**mt16bau100aa** Ud Espiga de rotación S 115 "BAUMIT" de poliamida con tornillo de acero electrogalvanizado
Datos técnicos: Coste energético 1.619 MJ; Emisión de CO2 1.307 kg
Residuos:
- embalaje: re150101 Envases de papel y cartón. (componente de residuo); rendimiento 1.463 kg; Código LER 15 01 01; Masa del elemento 1 kg; Volumen 0.001333 m3

**mt28bau160a** m Perfil TropfkantenProfil "BAUMIT"
Datos técnicos: Coste energético 11.900 MJ; Emisión de CO2 0.855 kg; Código LER 17 02 03; Masa del elemento 0.2 kg; Volumen 0.000333 m3
Residuos:
- embalaje: re170203 Plástico; rendimiento 0.005 kg

**mt28bau010d** kg Mortero adhesivo StarContact "BAUMIT"
Datos técnicos: Coste energético 6.644 MJ; Emisión de CO2 0.130 kg; Código LER 17 01 01; Masa del elemento 1 kg; Volumen 0.000667 m3
Residuos:
- embalaje: re150101 Envases de papel y cartón; rendimiento 0.012 kg
- embalaje: re170201 Madera. (componente de residuo); rendimiento 0.019 kg; Código LER 17 02 01; Masa del elemento 1 kg; Volumen 0.000909 m3
- embalaje: re170203 Plástico; rendimiento 0.001 kg

**mt28bau101a** m² Malla de fibra de vidrio recubierta con caucho SBR
Datos técnicos: Coste energético 16.299 MJ; Emisión de CO2 0.801 kg; Código LER 17 02 03; Masa del elemento 0.2 kg; Volumen 0.000333 m3
Residuos:
- embalaje: re170203 Plástico; rendimiento 0.024 kg

**mt09mab030a** kg Mortero adhesivo CeramicFix "BAUMIT"
Datos técnicos: Coste energético 6.644 MJ; Emisión de CO2 0.130 kg; Código LER 17 01 01; Masa del elemento 1 kg; Volumen 0.000667 m3
Residuos:
- embalaje: re150101 Envases de papel y cartón; rendimiento 0.012 kg
- embalaje: re170201 Madera; rendimiento 0.019 kg
- embalaje: re170203 Plástico; rendimiento 0.001 kg

**mt19abp100ecba** m² Piezas de gres porcelánico esmaltado
Datos técnicos: Coste energético 269.494 MJ; Emisión de CO2 13.224 kg; Código LER 17 01 03; Masa del elemento 23 kg; Volumen 0.0184 m3
Residuos:
- embalaje: re150101 Envases de papel y cartón; rendimiento 0.19 kg
- embalaje: re170201 Madera; rendimiento 0.026 kg

**mt09mab040a** kg Mortero de juntas
Datos técnicos: Coste energético 7.958 MJ; Emisión de CO2 0.580 kg; Código LER 17 09 04; Masa del elemento 1 kg; Volumen 0.000667 m3
Residuos:
- embalaje: re150101 Envases de papel y cartón; rendimiento 0.021 kg
- embalaje: re170201 Madera; rendimiento 0.006 kg
- embalaje: re170203 Plástico; rendimiento 0.009 kg

**mt28bau125a** m Cinta de sellado autoexpansiva y autoadhesiva FugendichtBand "BAUMIT"
Datos técnicos: Coste energético 0.708 MJ; Emisión de CO2 0.034 kg; Código LER 17 06 04; Masa del elemento 0.0042 kg; Volumen 0.000007 m3
Residuos:
- embalaje: re170203 Plástico; rendimiento 0.001 kg

**mt28bau150a** kg Revestimiento elástico impermeabilizante monocomponente SockelSchutz Flexibel "BAUMIT"
Datos técnicos: Coste energético 3.340 MJ; Emisión de CO2 0.250 kg; Código LER 17 01 01; Masa del elemento 1 kg; Volumen 0.000667 m3

**mt14gdo010a** m² Lámina drenante de estructura nodular de polietileno de alta densidad (PEAD/HDPE)
Datos técnicos: Coste energético 53.284 MJ; Emisión de CO2 2.646 kg; Código LER 17 02 03; Masa del elemento 0.5 kg; Volumen 0.000833 m3
Residuos:
- embalaje: re170203 Plástico; rendimiento 0.05 kg
